# Pila

- Propiedad del archivo: CYPE Ingenieros S.A.
- Formato: FIEBDC-3/2016
- Programa: Generador de precios de la construcción. CYPE Ingenieros, S.A.
- Fecha: 28/10/2024
- Ámbito geográfico: Honduras
- Divisa: HNL
- Costes indirectos: 3 %
- Gastos generales: 13 %
- Beneficio industrial: 6 %
- IVA: 15 %

## S Señalización y equipamiento

### SC Cocinas/galerías

#### SCF Lavatrastos y pilas

**SCF020** Ud Pila.
Pila de porcelana sanitaria, modelo Henares "ROCA", color blanco, de 600x390x360 mm, con mueble soporte de tablero aglomerado, de 378x555x786 mm, equipado con grifo mezclador bimando mural, para pila, de caño giratorio, acabado cromado, modelo Brava "ROCA", con aireador, con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30lar010h | Ud | Pila de porcelana sanitaria, modelo Henares "ROCA", color blanco, de 600x390x360 mm. (material) | 1 | 4786.97 | 4786.970 |
| mt30lar012b | Ud | Mueble soporte de tablero aglomerado, de 378x555x786 mm, para pila modelo Henares "ROCA". (material) | 1 | 2921.72 | 2921.720 |
| mt31gmo040a | Ud | Grifo mezclador bimando mural, para pila, de caño giratorio, acabado cromado, modelo Brava "ROCA", con aireador. (material) | 1 | 3336.22 | 3336.220 |
| mt30dla010a | Ud | Desagüe curvo registrable con sifón botella para pila. (material) | 1 | 127.09 | 127.090 |
| mo008 | h | Fontanero. (mano de obra) | 0.728 | 118.7 | 86.414 |
| mo107 | h | Ayudante de fontanero. (mano de obra) | 0.485 | 86.19 | 41.802 |
| % | % | Herramienta menor | 2 % | 11300.216 | 226.004 |
|  |  | Costes directos |  |  | 11526.220 |

## Recursos

**mt30lar010h** Ud Pila de porcelana sanitaria, modelo Henares "ROCA", color blanco, de 600x390x360 mm
Datos técnicos: Coste energético 220.357 MJ; Emisión de CO2 11.959 kg
Residuos:
- embalaje: re150101 Envases de papel y cartón. (componente de residuo); rendimiento 1.328 kg; Código LER 15 01 01; Masa del elemento 1 kg; Volumen 0.001333 m3

**mt31gmo040a** Ud Grifo mezclador bimando mural, para pila, de caño giratorio, acabado cromado, modelo Brava "ROCA", con aireador
Datos técnicos: Coste energético 193.309 MJ; Emisión de CO2 13.041 kg
Residuos:
- embalaje: re150101 Envases de papel y cartón; rendimiento 0.072 kg
