# Revestimiento de peldaño de escalera interior, con piezas de gres rústico. Colocación en capa fina

- Propiedad del archivo: CYPE Ingenieros S.A.
- Formato: FIEBDC-3/2016
- Programa: Generador de precios de la construcción. CYPE Ingenieros, S.A.
- Fecha: 10/11/2025
- Ámbito geográfico: Honduras
- Divisa: HNL
- Costes indirectos: 3 %
- Gastos generales: 13 %
- Beneficio industrial: 6 %
- IVA: 15 %

## R Revestimientos

### RE Peldaños

#### REG De piezas cerámicas

**REG130** m Revestimiento de peldaño de escalera interior, con piezas de gres rústico. Colocación en capa fina.
Revestimiento de peldaño de escalera interior, con piezas de gres rústico, formado por paso con canto redondeado, y contrapaso, gama media, capacidad de absorción de agua E<3%, con resistencia al deslizamiento media. COLOCACIÓN: en capa fina y mediante encolado simple con adhesivo cementoso de fraguado normal, de altas prestaciones, C1 T, con deslizamiento reducido Webercol Dur "WEBER", color gris. REJUNTADO: con mortero de juntas cementoso mejorado, tipo CG2 W A, con absorción de agua reducida y resistencia elevada a la abrasión, Webercolor Junta Fina "WEBER", color Blanco, en juntas de 2 mm de espesor.
Incluye: Replanteo de las piezas. Formación de encajes en esquinas y rincones. Humectación de los pasos. Colocación con mortero de cemento. Tendido de cordeles. Colocación de las piezas. Enlucido de la contrahuella. Limpieza del tramo.
Criterio de medición de proyecto: Longitud de la arista formada por el paso y el contrapaso, medida según documentación gráfica de Proyecto.
Criterio de medición de obra: Se medirá, en la arista de intersección entre paso y contrapaso, la longitud realmente ejecutada según especificaciones de Proyecto.

| Código | Ud | Descripción | Rendimiento | Precio | Importe |
|---|---|---|---|---|---|
| mt09mcw010d | kg | Adhesivo cementoso de fraguado normal, de altas prestaciones, C1 T, con deslizamiento reducido Webercol Dur "WEBER", color gris, a base de cemento gris, resina sintética, agregados silíceos y calcáreos y aditivos orgánicos e inorgánicos, con resistencia a la inmersión en agua. (material) | 1.485 | 8.25 | 12.251 |
| mt18bdr105oc | m | Paso de gres rústico con canto redondeado, gama media, capacidad de absorción de agua E<3%, con resistencia al deslizamiento media. (material) | 1.05 | 556.74 | 584.577 |
| mt18bdr106tc | m | Contrapaso de gres rústico, gama media, capacidad de absorción de agua E<3%. (material) | 1.05 | 188.13 | 197.537 |
| mt18acc100a | Ud | Kit de crucetas de PVC para garantizar un espesor de las juntas entre piezas de entre 1 y 20 mm, en revestimientos y pavimentos cerámicos. (material) | 0.052 | 73.42 | 3.818 |
| mt09mcw050fa | kg | Mortero de juntas cementoso mejorado, tipo CG2 W A, con absorción de agua reducida y resistencia elevada a la abrasión, Webercolor Junta Fina "WEBER", color Blanco, compuesto de cemento blanco, cemento gris, agregados calcáreos, resinas sintéticas, aditivos orgánicos e inorgánicos específicos y pigmentos minerales, con muy bajo contenido de sustancias orgánicas volátiles (VOC), extrafino e impermeable al agua, para rejuntado de todo tipo de piezas cerámicas y piedras naturales, para juntas de hasta 3 mm. (material) | 0.043 | 31.46 | 1.353 |
| mo023 | h | Colocador de pisos. (mano de obra) | 0.763 | 120.58 | 92.003 |
| mo061 | h | Ayudante de colocador de pisos. (mano de obra) | 0.381 | 90.13 | 34.340 |
| % | % | Herramienta menor | 2 % | 925.879 | 18.518 |
|  |  | Costes directos |  |  | 944.397 |

Residuos:
- colocación: mt09mcw010d; factor de residuo 0.07
- colocación: mt18bdr105oc; factor de residuo 0.0123
- colocación: mt18bdr106tc Contrapaso de gres rústico, gama media, capacidad de absorción de agua E<3%; factor de residuo 0.0385
- colocación: mt09mcw050fa; factor de residuo 0.07

## Recursos

**mt09mcw010d** kg Adhesivo cementoso de fraguado normal
Datos técnicos: Coste energético 3.874 MJ; Emisión de CO2 0.344 kg; Código LER 17 09 04; Masa del elemento 1 kg; Volumen 0.000667 m3
Residuos:
- embalaje: re170203 Plástico. (componente de residuo); rendimiento 0.003 kg; Código LER 17 02 03; Masa del elemento 1 kg; Volumen 0.001667 m3

**mt18bdr105oc** m Paso de gres rústico con canto redondeado
Datos técnicos: Coste energético 3.496 MJ; Emisión de CO2 0.155 kg; Código LER 17 01 03; Masa del elemento 0.23 kg; Volumen 0.000184 m3
Residuos:
- embalaje: re150101 Envases de papel y cartón. (componente de residuo); rendimiento 0.041 kg; Código LER 15 01 01; Masa del elemento 1 kg; Volumen 0.001333 m3
- embalaje: re170201 Madera. (componente de residuo); rendimiento 0.006 kg; Código LER 17 02 01; Masa del elemento 1 kg; Volumen 0.000909 m3

**mt18bdr106tc** m Contrapaso de gres rústico, gama media, capacidad de absorción de agua E<3%
Datos técnicos: Coste energético 3.221 MJ; Emisión de CO2 0.153 kg; Código LER 17 01 03; Masa del elemento 0.23 kg; Volumen 0.000184 m3
Residuos:
- embalaje: re150101 Envases de papel y cartón; rendimiento 0.034 kg
- embalaje: re170201 Madera; rendimiento 0.004 kg

**mt09mcw050fa** kg Mortero de juntas cementoso mejorado
Datos técnicos: Coste energético 8.234 MJ; Emisión de CO2 0.616 kg; Código LER 17 09 04; Masa del elemento 1 kg; Volumen 0.000667 m3
Residuos:
- embalaje: re150101 Envases de papel y cartón; rendimiento 0.02 kg
- embalaje: re170201 Madera; rendimiento 0.005 kg
- embalaje: re170203 Plástico; rendimiento 0.008 kg
