# Banco de madera

- Propiedad del archivo: CYPE INGENIEROS, S.A.
- Formato: FIEBDC-3/2002
- Ámbito geográfico: Honduras
- Divisa: HNL
- Costes indirectos: 3.00 %
- Gastos generales: 13.00 %
- Beneficio industrial: 6.00 %
- IVA: 15.00 %

## T Equipamiento urbano

### TM Mobiliario urbano

#### TMB Bancos, sillas y mesas

**TMB020** Ud Banco de madera.
Banco modelo Bancal "SANTA & COLE" de un tramo sin respaldo, de 51x45x224 cm, con asiento de tablones de 50/65x160 mm de madera tropical con certificado FSC Puro tratada con aceite de dos componentes y cuerpo estructural de plancha doblada de acero de 6 mm de espesor con protección antioxidante y pintura, fijado a una superficie soporte con elementos de anclaje.
Criterio de valoración económica: El precio no incluye la superficie soporte.
Incluye: Replanteo. Montaje. Eliminación y limpieza del material sobrante.
Criterio de medición de proyecto: Número de unidades previstas, según documentación gráfica de Proyecto.
Criterio de medición de obra: Se medirá el número de unidades realmente ejecutadas según especificaciones de Proyecto.

| Código | Ud | Descripción | Rendimiento | Precio | Importe |
|---|---|---|---|---|---|
| mt52bsc050a | Ud | Banco modelo Bancal "SANTA & COLE" de un tramo sin respaldo, de 51x45x224 cm, con asiento de tablones de 50/65x160 mm de madera tropical con certificado FSC Puro tratada con aceite de dos componentes y cuerpo estructural de plancha doblada de acero de 6 mm de espesor con protección antioxidante y pintura, incluso pernos de anclaje. (material) | 1.000 | 29865.39 | 29865.39 |
| mt09reh330 | kg | Mortero de resina epoxi con arena de sílice, de endurecimiento rápido, para relleno de anclajes. (material) | 0.100 | 126.29 | 12.63 |
| mo041 | h | Albañil de obra civil. (mano de obra) | 0.603 | 115.52 | 69.66 |
| mo087 | h | Ayudante de albañil de obra civil. (mano de obra) | 0.603 | 86.35 | 52.07 |
| % | % | Herramienta menor | 2 % | 29999.75 | 600.00 |
|  |  | Costes directos |  |  | 30599.75 |
