# Macetera de acero inoxidable

- Propiedad del archivo: CYPE Ingenieros S.A.
- Formato: FIEBDC-3/2016
- Programa: Generador de precios de la construcción. CYPE Ingenieros, S.A.
- Fecha: 28/10/2024
- Ámbito geográfico: Honduras
- Divisa: HNL
- Costes indirectos: 3 %
- Gastos generales: 13 %
- Beneficio industrial: 6 %
- IVA: 15 %

## T Equipamiento urbano

### TM Mobiliario urbano

#### TMJ Maceteras

**TMJ020** Ud Macetera de acero inoxidable.
Macetera modelo Plaza "SANTA & COLE", de 120x120x80 cm, con paneles de acero inoxidable AISI 304 y estructura de perfiles de acero con protección antioxidante y pintura de color negro.
Incluye: Colocación de la macetera. Eliminación y limpieza del material sobrante.
Criterio de medición de proyecto: Número de unidades previstas, según documentación gráfica de Proyecto.
Criterio de medición de obra: Se medirá el número de unidades realmente ejecutadas según especificaciones de Proyecto.

| Código | Ud | Descripción | Rendimiento | Precio | Importe |
|---|---|---|---|---|---|
| mt52jsc030r | Ud | Macetera modelo Plaza "SANTA & COLE", de 120x120x80 cm, con paneles de acero inoxidable AISI 304 y estructura de perfiles de acero con protección antioxidante y pintura de color negro, incluso fondo de malla metálica galvanizada en caliente y cubeta interior de fibra de vidrio. (material) | 1 | 114665.63 | 114665.630 |
| mq04cag010a | h | Camión con grúa de hasta 6 t. (maquinaria) | 0.22 | 1252.57 | 275.565 |
| mo041 | h | Albañil de obra civil. (mano de obra) | 0.241 | 115.52 | 27.840 |
| mo087 | h | Ayudante de albañil de obra civil. (mano de obra) | 0.241 | 86.35 | 20.810 |
| % | % | Herramienta menor | 2 % | 114989.845 | 2299.797 |
|  |  | Costes directos |  |  | 117289.642 |

## Recursos

**mt52jsc030r** Ud Macetera modelo Plaza "SANTA & COLE"
Datos técnicos: Coste energético 3483.840 MJ; Emisión de CO2 361.301 kg
Residuos:
- embalaje: re150101 Envases de papel y cartón. (componente de residuo); rendimiento 1.584 kg; Código LER 15 01 01; Masa del elemento 1 kg; Volumen 0.001333 m3
