# Grupo hidráulico con resistencia eléctrica para calefacción

- Propiedad del archivo: CYPE INGENIEROS, S.A.
- Formato: FIEBDC-3/2002
- Ámbito geográfico: Honduras
- Divisa: HNL
- Costes indirectos: 3.00 %
- Gastos generales: 13.00 %
- Beneficio industrial: 6.00 %
- IVA: 15.00 %

## I Instalaciones

### IC Calefacción, refrigeración, climatización y agua caliente

#### ICS Sistemas de conducción de agua

**ICS111** Ud Grupo hidráulico con resistencia eléctrica para calefacción.
Módulo hidráulico mural, con resistencia eléctrica para calefacción, Genia Heater "SAUNIER DUVAL", alimentación a 230V/50 Hz, etapas de potencia de 2, 4 y 6 kW, intensidad máxima 30 A, de 500x280x250 mm, con sonda de temperatura.
Incluye: Replanteo. Colocación de los componentes del grupo. Conexionado y comprobación de su correcto funcionamiento.
Criterio de medición de proyecto: Número de unidades previstas, según documentación gráfica de Proyecto.
Criterio de medición de obra: Se medirá el número de unidades realmente ejecutadas según especificaciones de Proyecto.

| Código | Ud | Descripción | Rendimiento | Precio | Importe |
|---|---|---|---|---|---|
| mt38ghs020b | Ud | Módulo hidráulico mural, con resistencia eléctrica para calefacción, Genia Heater "SAUNIER DUVAL", alimentación a 230V/50 Hz, etapas de potencia de 2, 4 y 6 kW, intensidad máxima 30 A, de 500x280x250 mm, con sonda de temperatura. (material) | 1.000 | 35203.65 | 35203.65 |
| mo011 | h | Montador. (mano de obra) | 0.355 | 118.70 | 42.14 |
| mo080 | h | Ayudante de montador. (mano de obra) | 0.355 | 86.35 | 30.65 |
| % | % | Herramienta menor | 2 % | 35276.44 | 705.53 |
|  |  | Costes directos |  |  | 35981.97 |
