# Sistema multifunción "SCHLÜTER-SYSTEMS" bajo pavimento cerámico o de piedra natural

- Propiedad del archivo: CYPE Ingenieros S.A.
- Formato: FIEBDC-3/2016
- Programa: Generador de precios de la construcción. CYPE Ingenieros, S.A.
- Fecha: 28/10/2024
- Ámbito geográfico: Honduras
- Divisa: HNL
- Costes indirectos: 3 %
- Gastos generales: 13 %
- Beneficio industrial: 6 %
- IVA: 15 %

## N Aislamientos e impermeabilizaciones

### NM Sistemas multifunción

#### NMN Suelos

**NMN020** m˛ Sistema multifunción "SCHLÜTER-SYSTEMS" bajo pavimento cerámico o de piedra natural.
Sistema multifunción "SCHLÜTER-SYSTEMS" bajo pavimento cerámico o de piedra natural, formado por lámina impermeabilizante, desolidarizante y difusora de vapor de agua de polietileno con estructura cuadriculada, de 3 mm de espesor, Schlüter-DITRA 30M "SCHLÜTER-SYSTEMS", revestida de geotextil no tejido en una de sus caras, fijada al soporte con adhesivo cementoso de fraguado normal, C1, color gris, extendido con plana dentada. Incluso adhesivo bicomponente Schlüter-KERDI-COLL-L y banda de refuerzo Schlüter-KERDI-KEBA 100/85 para el sellado de juntas y banda de sellado, Schlüter-KERDI-KEBA 100/125, para el sellado de encuentros perimetrales.
Criterio de valoración económica: El precio no incluye el soporte ni el revestimiento.
Incluye: Corte y preparación de la lámina nodular. Extendido del adhesivo cementoso sobre la superficie soporte. Colocación de la lámina nodular. Sellado de juntas. Sellado de encuentros.
Criterio de medición de proyecto: Superficie medida según documentación gráfica de Proyecto.
Criterio de medición de obra: Se medirá la superficie realmente ejecutada según especificaciones de Proyecto.

| Código | Ud | Descripción | Rendimiento | Precio | Importe |
|---|---|---|---|---|---|
| mt09mcr021g | kg | Adhesivo cementoso de fraguado normal, C1, color gris. (material) | 2 | 8.65 | 17.300 |
| mt15res300d | m˛ | Lámina impermeabilizante, desolidarizante y difusora de vapor de agua de polietileno con estructura cuadriculada, de 3 mm de espesor, Schlüter-DITRA 30M "SCHLÜTER-SYSTEMS", revestida de geotextil no tejido en una de sus caras, suministrada en rollos de 30 m de longitud. (material) | 1.05 | 693.6 | 728.280 |
| mt15res060d | kg | Adhesivo bicomponente, Schlüter-KERDI-COLL-L "SCHLÜTER-SYSTEMS", a base de una dispersión acrílica sin disolventes y polvo de cemento, para el sellado de juntas. (material) | 0.27 | 430.39 | 116.205 |
| mt15res020na | m | Banda de sellado, Schlüter-KERDI-KEBA 100/85 "SCHLÜTER-SYSTEMS", de 85 mm de anchura y 0,1 mm de espesor, para lámina impermeabilizante flexible de polietileno, con ambas caras revestidas de geotextil no tejido, suministrada en rollos de 30 m de longitud. (material) | 0.6 | 96.76 | 58.056 |
| mt15res020ob | m | Banda de sellado, Schlüter-KERDI-KEBA 100/125 "SCHLÜTER-SYSTEMS", de 125 mm de anchura y 0,1 mm de espesor, para lámina impermeabilizante flexible de polietileno, con ambas caras revestidas de geotextil no tejido, suministrada en rollos de 30 m de longitud. (material) | 0.6 | 145.15 | 87.090 |
| mo029 | h | Aplicador de láminas impermeabilizantes. (mano de obra) | 0.11 | 115.52 | 12.707 |
| mo067 | h | Ayudante de aplicador de láminas impermeabilizantes. (mano de obra) | 0.11 | 86.35 | 9.499 |
| % | % | Herramienta menor | 2 % | 1029.137 | 20.583 |
|  |  | Costes directos |  |  | 1049.720 |

Residuos:
- colocación: mt09mcr021g Adhesivo cementoso de fraguado normal, C1, color gris; factor de residuo 0.07
- colocación: mt15res300d; factor de residuo 0.03
- colocación: mt15res020na; factor de residuo 0.05975
- colocación: mt15res020ob; factor de residuo 0.0596667

## Recursos

**mt09mcr021g** kg Adhesivo cementoso de fraguado normal, C1, color gris
Datos técnicos: Coste energético 3.871 MJ; Emisión de CO2 0.344 kg; Código LER 17 09 04; Masa del elemento 1 kg; Volumen 0.000667 m3
Residuos:
- embalaje: re170203 Plástico. (componente de residuo); rendimiento 0.003 kg; Código LER 17 02 03; Masa del elemento 1 kg; Volumen 0.001667 m3

**mt15res300d** m˛ Lámina impermeabilizante
Datos técnicos: Coste energético 237.632 MJ; Emisión de CO2 8.474 kg; Código LER 17 06 04; Masa del elemento 1.71 kg; Volumen 0.00285 m3
Residuos:
- embalaje: re170203 Plástico; rendimiento 0.034 kg

**mt15res020na** m Banda de sellado
Datos técnicos: Coste energético 1.207 MJ; Emisión de CO2 0.044 kg; Código LER 17 06 04; Masa del elemento 0.008 kg; Volumen 0.000013 m3
Residuos:
- embalaje: re170203 Plástico; rendimiento 0.001 kg

**mt15res020ob** m Banda de sellado
Datos técnicos: Coste energético 1.765 MJ; Emisión de CO2 0.064 kg; Código LER 17 06 04; Masa del elemento 0.012 kg; Volumen 0.00002 m3
Residuos:
- embalaje: re170203 Plástico; rendimiento 0.001 kg
