# Zócalo cubre cables de aluminio

- Propiedad del archivo: CYPE Ingenieros S.A.
- Formato: FIEBDC-3/2016
- Programa: Generador de precios de la construcción. CYPE Ingenieros, S.A.
- Fecha: 28/10/2024
- Ámbito geográfico: Honduras
- Divisa: HNL
- Costes indirectos: 3 %
- Gastos generales: 13 %
- Beneficio industrial: 6 %
- IVA: 15 %

## R Revestimientos

### RS Pisos

#### RSD Complementos para pisos

**RSD016** m Zócalo cubre cables de aluminio.
Zócalo de aluminio anodizado, acabado natural, Schlüter-DESIGNBASE-CQ 60 AE "SCHLÜTER-SYSTEMS", de 60 mm de altura, con espacio suficiente para alojamiento de cables. COLOCACIÓN: con clips a perfil soporte.
Incluye: Limpieza y preparación de la superficie soporte. Replanteo. Corte del perfil soporte y del zócalo. Colocación y fijación del perfil soporte. Fijación del zócalo. Resolución de esquinas y encuentros. Limpieza final.
Criterio de medición de proyecto: Longitud medida según documentación gráfica de Proyecto, sin incluir huecos de puertas. No se ha incrementado la medición por roturas y recortes, ya que en la descomposición se ha considerado un 5% más de piezas.
Criterio de medición de obra: Se medirá la longitud realmente ejecutada según especificaciones de Proyecto.

| Código | Ud | Descripción | Rendimiento | Precio | Importe |
|---|---|---|---|---|---|
| mt18jrs735aa | m | Zócalo de aluminio anodizado, acabado natural, Schlüter-DESIGNBASE-CQ 60 AE "SCHLÜTER-SYSTEMS", de 60 mm de altura, con espacio suficiente para alojamiento de cables, suministrado en barras de 2,5 m de longitud, incluso perfil soporte de PVC, accesorios de fijación del perfil soporte, y piezas para uniones, resolución de ángulos y terminaciones. (material) | 1.05 | 947.69 | 995.075 |
| mo023 | h | Colocador de pisos. (mano de obra) | 0.164 | 115.52 | 18.945 |
| % | % | Herramienta menor | 2 % | 1014.020 | 20.280 |
|  |  | Costes directos |  |  | 1034.300 |

Residuos:
- colocación: mt18jrs735aa; factor de residuo 0.024

## Recursos

**mt18jrs735aa** m Zócalo de aluminio anodizado
Datos técnicos: Coste energético 213.373 MJ; Emisión de CO2 16.109 kg; Código LER 17 04 02; Masa del elemento 1.86 kg; Volumen 0.00124 m3
Residuos:
- embalaje: re170203 Plástico. (componente de residuo); rendimiento 0.008 kg; Código LER 17 02 03; Masa del elemento 1 kg; Volumen 0.001667 m3
