# Zapata de cimentación de concreto reforzado

- Propiedad del archivo: CYPE INGENIEROS, S.A.
- Formato: FIEBDC-3/2002
- Ámbito geográfico: Honduras
- Divisa: HNL
- Costes indirectos: 3.00 %
- Gastos generales: 13.00 %
- Beneficio industrial: 6.00 %
- IVA: 15.00 %

## C Cimentaciones

### CS Superficiales

#### CSZ Zapatas

**CSZ010** m³ Zapata de cimentación de concreto reforzado.
Zapata de cimentación de concreto reforzado, realizada con concreto f'c=210 kg/cm² (3000 psi), clase de exposición F0 S0 P0 C0, tamaño máximo del agregado 12,5 mm, consistencia blanda, mezclado en obra, y fundido con medios manuales, y acero Grado 60 (fy=4200 kg/cm²), con una cuantía aproximada de 50 kg/m³. Incluso armaduras de espera de la columna, alambre de atar, y separadores.
Criterio de valoración económica: El precio incluye el corte, doblado y montaje de la armadura en el lugar definitivo de su colocación en obra, pero no incluye el encofrado.
Incluye: Replanteo y trazado de las zapatas y de las columnas u otros elementos estructurales que apoyen en las mismas. Colocación de separadores y fijación de las armaduras. Preparación del concreto. Fundido y compactación del concreto. Coronación y enrase de cimientos. Curado del concreto.
Criterio de medición de proyecto: Volumen medido sobre las secciones teóricas de la excavación, según documentación gráfica de Proyecto.
Criterio de medición de obra: Se medirá el volumen teórico ejecutado según especificaciones de Proyecto, sin incluir los incrementos por excesos de excavación no autorizados.

| Código | Ud | Descripción | Rendimiento | Precio | Importe |
|---|---|---|---|---|---|
| mt07aco020a | Ud | Separador homologado para cimentaciones. (material) | 8.000 | 3.88 | 31.04 |
| mt07aco110g | kg | Acero en varillas corrugadas, Grado 60 (fy=4200 kg/cm²), de varios diámetros, según ASTM A 615. (material) | 51.000 | 23.63 | 1205.13 |
| mt08var050 | kg | Alambre galvanizado para atar, de 1,30 mm de diámetro. (material) | 0.200 | 38.26 | 7.65 |
| mt08aaa010a | m³ | Agua. (material) | 0.237 | 38.26 | 9.07 |
| mt01arg000i | m³ | Arena cribada. (material) | 0.610 | 346.29 | 211.24 |
| mt01arg001ie | m³ | Agregado grueso homogeneizado, de tamaño máximo 12,5 mm. (material) | 0.915 | 317.90 | 290.88 |
| mt08cem000i | kg | Cemento gris en sacos. (material) | 394.240 | 4.16 | 1640.04 |
| mq06hor010 | h | Mezcladora de concreto eléctrica con una capacidad de amasado de 160 l. (maquinaria) | 0.660 | 76.52 | 50.50 |
| op00ciz020 |  | Cizalla para acero en varillas corrugadas. | 1.000 | 0.00 | 0.00 |
| op00ata010 |  | Atadora de armadura. | 1.000 | 0.00 | 0.00 |
| au00auh040 |  | Vibrador de concreto, eléctrico. | 1.000 | 0.00 | 0.00 |
| mo043 | h | Armador de hierro. (mano de obra) | 0.175 | 125.49 | 21.96 |
| mo090 | h | Ayudante de armador de hierro. (mano de obra) | 0.263 | 93.75 | 24.66 |
| mo113 | h | Peón de albañilería. (mano de obra) | 1.151 | 86.84 | 99.95 |
| mo112 | h | Peón especializado de albañilería. (mano de obra) | 1.205 | 88.28 | 106.38 |
| mo045 | h | Armador, en trabajos de colocación del concreto. (mano de obra) | 0.055 | 125.49 | 6.90 |
| mo092 | h | Ayudante de armador, en trabajos de colocación del concreto. (mano de obra) | 0.329 | 93.75 | 30.84 |
| % | % | Herramienta menor | 2 % | 3736.24 | 74.72 |
|  |  | Costes directos |  |  | 3810.96 |
