# Losa de escalera

- Propiedad del archivo: CYPE INGENIEROS, S.A.
- Formato: FIEBDC-3/2002
- Ámbito geográfico: Honduras
- Divisa: HNL
- Costes indirectos: 3.00 %
- Gastos generales: 13.00 %
- Beneficio industrial: 6.00 %
- IVA: 15.00 %

## E Estructuras

### EH Concreto reforzado

#### EHE Escaleras

**EHE010** m² Losa de escalera.
Losa de escalera de concreto reforzado de 15 cm de espesor, con pasos de concreto, realizada con concreto f'c=210 kg/cm² (3000 psi), clase de exposición F0 S0 P0 C0, tamaño máximo del agregado 12,5 mm, consistencia plástica, mezclado en obra, y fundido con medios manuales, y acero Grado 60 (fy=4200 kg/cm²), con una cuantía aproximada de 18 kg/m²; montaje y desmontaje de sistema de encofrado, con acabado para revestir en su cara inferior y laterales, en planta de hasta 3 m de altura libre, formado por: superficie encofrante de tablones de madera de pino, amortizables en 10 usos, estructura soporte horizontal de tablones de madera de pino, amortizables en 10 usos y estructura soporte vertical de puntales metálicos, amortizables en 150 usos. Incluso alambre de atar, separadores y líquido desencofrante, para evitar la adherencia del concreto al encofrado.
Criterio de valoración económica: El precio incluye el corte, doblado y conformado de la armadura en taller de obra y el montaje en el lugar definitivo de su colocación en obra.
Incluye: Replanteo y marcado de niveles de plantas y pasillos. Montaje del sistema de encofrado. Colocación de las armaduras con separadores homologados. Preparación del concreto. Fundido y compactación del concreto. Curado del concreto. Remoción del sistema de encofrado.
Criterio de medición de proyecto: Superficie medida por su intradós en verdadera magnitud, según documentación gráfica de Proyecto.
Criterio de medición de obra: Se medirá, por el intradós, la superficie realmente ejecutada según especificaciones de Proyecto.

| Código | Ud | Descripción | Rendimiento | Precio | Importe |
|---|---|---|---|---|---|
| mt50spa052b | m | Tablón de madera de pino, de 20x7,2 cm. (material) | 0.750 | 161.24 | 120.93 |
| mt08eve020 | m² | Sistema de encofrado para formación de pasos en losas inclinadas de escalera de concreto reforzado, con puntales y tableros de madera. (material) | 0.200 | 443.79 | 88.76 |
| mt50spa081a | Ud | Puntal metálico telescópico, de hasta 3 m de altura. (material) | 0.016 | 491.05 | 7.86 |
| mt08cim030b | m³ | Madera de pino. (material) | 0.003 | 9067.18 | 27.20 |
| mt08var060 | kg | Puntas de acero de 20x100 mm. (material) | 0.040 | 223.17 | 8.93 |
| mt08dba010b | l | Agente desmoldeante, a base de aceites especiales, emulsionable en agua, para encofrados metálicos, fenólicos o de madera. (material) | 0.030 | 46.02 | 1.38 |
| mt07aco020e | Ud | Separador homologado para losas de escalera. (material) | 3.000 | 2.26 | 6.78 |
| mt07aco110g | kg | Acero en varillas corrugadas, Grado 60 (fy=4200 kg/cm²), de varios diámetros, según ASTM A 615. (material) | 18.900 | 23.63 | 446.61 |
| mt08var050 | kg | Alambre galvanizado para atar, de 1,30 mm de diámetro. (material) | 0.306 | 38.26 | 11.71 |
| mt08aaa010a | m³ | Agua. (material) | 0.052 | 38.26 | 1.99 |
| mt01arg000i | m³ | Arena cribada. (material) | 0.134 | 346.29 | 46.40 |
| mt01arg001ie | m³ | Agregado grueso homogeneizado, de tamaño máximo 12,5 mm. (material) | 0.201 | 317.90 | 63.90 |
| mt08cem000i | kg | Cemento gris en sacos. (material) | 86.554 | 4.16 | 360.06 |
| mq06hor010 | h | Mezcladora de concreto eléctrica con una capacidad de amasado de 160 l. (maquinaria) | 0.145 | 76.52 | 11.10 |
| op00ciz020 |  | Cizalla para acero en varillas corrugadas. | 1.000 | 0.00 | 0.00 |
| op00ata010 |  | Atadora de armadura. | 1.000 | 0.00 | 0.00 |
| op00sie020 |  | Sierra de disco fijo, para mesa de trabajo. | 1.000 | 0.00 | 0.00 |
| au00auh040 |  | Vibrador de concreto, eléctrico. | 1.000 | 0.00 | 0.00 |
| mo044 | h | Armador de encofrados. (mano de obra) | 0.931 | 125.49 | 116.83 |
| mo091 | h | Ayudante de armador de encofrados. (mano de obra) | 0.931 | 93.75 | 87.28 |
| mo043 | h | Armador de hierro. (mano de obra) | 0.335 | 125.49 | 42.04 |
| mo090 | h | Ayudante de armador de hierro. (mano de obra) | 0.355 | 93.75 | 33.28 |
| mo113 | h | Peón de albañilería. (mano de obra) | 0.265 | 86.84 | 23.01 |
| mo112 | h | Peón especializado de albañilería. (mano de obra) | 0.277 | 88.28 | 24.45 |
| mo045 | h | Armador, en trabajos de colocación del concreto. (mano de obra) | 0.062 | 125.49 | 7.78 |
| mo092 | h | Ayudante de armador, en trabajos de colocación del concreto. (mano de obra) | 0.248 | 93.75 | 23.25 |
| % | % | Herramienta menor | 2 % | 1561.53 | 31.23 |
|  |  | Costes directos |  |  | 1592.76 |
