# Tanque

- Propiedad del archivo: CYPE INGENIEROS, S.A.
- Formato: FIEBDC-3/2002
- Ámbito geográfico: Honduras
- Divisa: HNL
- Costes indirectos: 3.00 %
- Gastos generales: 13.00 %
- Beneficio industrial: 6.00 %
- IVA: 15.00 %

## I Instalaciones

### IO Contra incendios

#### IOB Sistemas de abastecimiento de agua

**IOB020** Ud Tanque.
Tanque para reserva de agua contra incendios de 12 m³ de capacidad, prefabricado de poliéster, colocado en superficie, en posición vertical. Incluso, válvula de flotador de 1 1/2" de diámetro para conectar con la acometida, interruptores de nivel, válvula de bola de 50 mm de diámetro para vaciado y válvula de corte de mariposa de 1 1/2" de diámetro para conectar al grupo de presión.
Incluye: Replanteo. Colocación del depósito. Montaje, conexionado y comprobación de su correcto funcionamiento.
Criterio de medición de proyecto: Número de unidades previstas, según documentación gráfica de Proyecto.
Criterio de medición de obra: Se medirá el número de unidades realmente ejecutadas según especificaciones de Proyecto.

| Código | Ud | Descripción | Rendimiento | Precio | Importe |
|---|---|---|---|---|---|
| mt41aco100a | Ud | Tanque de poliéster, de 12 m³, 2450 mm de diámetro, colocado en superficie, en posición vertical, para reserva de agua contra incendios. (material) | 1.000 | 124097.39 | 124097.39 |
| mt37vfl010e | Ud | Válvula de flotador de 1 1/2" de diámetro, para una presión máxima de 8 bar, con cuerpo de latón, boya esférica roscada de latón y obturador de goma. (material) | 1.000 | 5296.34 | 5296.34 |
| mt37inl010 | Ud | Interruptor de nivel de 10 A, con boya, contrapeso y cable. (material) | 2.000 | 460.07 | 920.14 |
| mt37sve010f | Ud | Válvula de esfera de latón niquelado para roscar de 1 1/2". (material) | 1.000 | 850.59 | 850.59 |
| mt37svm010a | Ud | Válvula de mariposa de hierro fundido, DN 32 mm. (material) | 1.000 | 1142.82 | 1142.82 |
| mo008 | h | Fontanero. (mano de obra) | 6.575 | 123.93 | 814.84 |
| mo107 | h | Ayudante de fontanero. (mano de obra) | 6.575 | 89.97 | 591.55 |
| % | % | Herramienta menor | 2 % | 133713.67 | 2674.27 |
|  |  | Costes directos |  |  | 136387.94 |
