# Columna circular de concreto reforzado

- Propiedad del archivo: CYPE INGENIEROS, S.A.
- Formato: FIEBDC-3/2002
- Ámbito geográfico: Honduras
- Divisa: HNL
- Costes indirectos: 3.00 %
- Gastos generales: 13.00 %
- Beneficio industrial: 6.00 %
- IVA: 15.00 %

## E Estructuras

### EH Concreto reforzado

#### EHS Columnas

**EHS011** m³ Columna circular de concreto reforzado.
Columna de sección circular de concreto reforzado, de 35 cm de diámetro medio, realizada con concreto f'c=210 kg/cm² (3000 psi), clase de exposición F0 S0 P0 C0, tamaño máximo del agregado 12,5 mm, consistencia blanda, mezclado en obra, y fundido con medios manuales, y acero Grado 60 (fy=4200 kg/cm²), con una cuantía aproximada de 120 kg/m³; montaje y desmontaje de sistema de encofrado, con acabado para revestir, en planta de hasta 3 m de altura libre, formado por: superficie encofrante de moldes cilíndricos de bandas de papel kraft, aluminio y polietileno, de un solo uso y estructura soporte vertical de puntales metálicos, amortizables en 150 usos. Incluso alambre de atar y separadores.
Criterio de valoración económica: El precio incluye el corte, doblado y conformado de la armadura en taller de obra y el montaje en el lugar definitivo de su colocación en obra.
Incluye: Replanteo. Colocación de las armaduras con separadores homologados. Montaje del sistema de encofrado. Preparación del concreto. Fundido y compactación del concreto. Remoción del sistema de encofrado. Curado del concreto.
Criterio de medición de proyecto: Volumen medido según documentación gráfica de Proyecto.
Criterio de medición de obra: Se medirá el volumen realmente ejecutado según especificaciones de Proyecto.

| Código | Ud | Descripción | Rendimiento | Precio | Importe |
|---|---|---|---|---|---|
| mt07sep010ac | Ud | Separador homologado de plástico, para armaduras de columnas de varios diámetros. (material) | 12.000 | 2.14 | 25.68 |
| mt07aco110g | kg | Acero en varillas corrugadas, Grado 60 (fy=4200 kg/cm²), de varios diámetros, según ASTM A 615. (material) | 126.000 | 23.63 | 2977.38 |
| mt08var050 | kg | Alambre galvanizado para atar, de 1,30 mm de diámetro. (material) | 0.840 | 38.26 | 32.14 |
| mt08tub020ae | m² | Molde cilíndrico desechable, de bandas de papel kraft, aluminio y polietileno en espiral, para encofrado de columnas de concreto, de hasta 3 m de altura y 35 cm de diámetro medio, para acabado no visto del concreto. Incluso accesorios de montaje. (material) | 11.429 | 506.93 | 5793.70 |
| mt50spa081a | Ud | Puntal metálico telescópico, de hasta 3 m de altura. (material) | 0.085 | 491.05 | 41.74 |
| mt08aaa010a | m³ | Agua. (material) | 0.226 | 38.26 | 8.65 |
| mt01arg000i | m³ | Arena cribada. (material) | 0.582 | 346.29 | 201.54 |
| mt01arg001ie | m³ | Agregado grueso homogeneizado, de tamaño máximo 12,5 mm. (material) | 0.873 | 317.90 | 277.53 |
| mt08cem000i | kg | Cemento gris en sacos. (material) | 376.320 | 4.16 | 1565.49 |
| mq06hor010 | h | Mezcladora de concreto eléctrica con una capacidad de amasado de 160 l. (maquinaria) | 0.730 | 76.52 | 55.86 |
| op00ciz020 |  | Cizalla para acero en varillas corrugadas. | 1.000 | 0.00 | 0.00 |
| op00ata010 |  | Atadora de armadura. | 1.000 | 0.00 | 0.00 |
| au00auh010 |  | Cubilote. | 1.000 | 0.00 | 0.00 |
| au00auh040 |  | Vibrador de concreto, eléctrico. | 1.000 | 0.00 | 0.00 |
| au00auh030 |  | Castillete de fundido. | 1.000 | 0.00 | 0.00 |
| mo044 | h | Armador de encofrados. (mano de obra) | 2.546 | 125.49 | 319.50 |
| mo091 | h | Ayudante de armador de encofrados. (mano de obra) | 2.546 | 93.75 | 238.69 |
| mo043 | h | Armador de hierro. (mano de obra) | 1.166 | 125.49 | 146.32 |
| mo090 | h | Ayudante de armador de hierro. (mano de obra) | 1.296 | 93.75 | 121.50 |
| mo113 | h | Peón de albañilería. (mano de obra) | 1.418 | 86.84 | 123.14 |
| mo112 | h | Peón especializado de albañilería. (mano de obra) | 1.485 | 88.28 | 131.10 |
| mo045 | h | Armador, en trabajos de colocación del concreto. (mano de obra) | 0.486 | 125.49 | 60.99 |
| mo092 | h | Ayudante de armador, en trabajos de colocación del concreto. (mano de obra) | 1.958 | 93.75 | 183.56 |
| % | % | Herramienta menor | 2 % | 12304.51 | 246.09 |
|  |  | Costes directos |  |  | 12550.60 |
