# Mortero tipo Grout para relleno, por fundido, de apoyos estructurales

- Propiedad del archivo: CYPE INGENIEROS, S.A.
- Formato: FIEBDC-3/2002
- Ámbito geográfico: Honduras
- Divisa: HNL
- Costes indirectos: 3.00 %
- Gastos generales: 13.00 %
- Beneficio industrial: 6.00 %
- IVA: 15.00 %

## E Estructuras

### EH Concreto reforzado

#### EHW Anclajes estructurales

**EHW030** l Mortero tipo Grout para relleno, por fundido, de apoyos estructurales.
Mortero seco de retracción compensada, SikaGrout 110 Inject "SIKA", compuesto de cemento y aditivos especiales, exento de cloruros, para uso general, utilizado en el relleno por fundido de apoyos estructurales.
Incluye: Replanteo. Limpieza de la zona de aplicación. Preparación de la mezcla. Fundido del mortero en capas sucesivas. Curado del mortero. Limpieza de los restos generados.
Criterio de medición de proyecto: Volumen medido según documentación gráfica de Proyecto.
Criterio de medición de obra: Se medirá el volumen realmente ejecutado según especificaciones de Proyecto.

| Código | Ud | Descripción | Rendimiento | Precio | Importe |
|---|---|---|---|---|---|
| mt09reh360l | kg | Mortero seco de retracción compensada, SikaGrout 110 Inject "SIKA", compuesto de cemento y aditivos especiales, exento de cloruros, para uso general, para relleno de cables de postensado, anclajes de maquinaria e inyección en fisuras. (material) | 2.200 | 24.23 | 53.31 |
| mo020 | h | Albañil. (mano de obra) | 0.007 | 120.58 | 0.84 |
| mo113 | h | Peón de albañilería. (mano de obra) | 0.007 | 86.84 | 0.61 |
| % | % | Herramienta menor | 2 % | 54.76 | 1.10 |
|  |  | Costes directos |  |  | 55.86 |
