# Losa de placas alveolares prefabricadas de concreto pretensado

- Propiedad del archivo: CYPE INGENIEROS, S.A.
- Formato: FIEBDC-3/2002
- Ámbito geográfico: Honduras
- Divisa: HNL
- Costes indirectos: 3.00 %
- Gastos generales: 13.00 %
- Beneficio industrial: 6.00 %
- IVA: 15.00 %

## E Estructuras

### EP Concreto prefabricado

#### EPF Losas

**EPF010** m² Losa de placas alveolares prefabricadas de concreto pretensado.
Losa de 20 cm de canto, realizada con placas alveolares prefabricadas de concreto pretensado, de 20 cm de canto y 120 cm de anchura, con momento flector último de 17 kN·m/m, con altura libre de planta de hasta 3 m, apoyada directamente sobre vigas de canto o muros portantes; relleno de juntas entre placas alveolares y zonas de enlace con apoyos, realizados con concreto f'c=210 kg/cm² (3000 psi), clase de exposición F0 S0 P0 C0, tamaño máximo del agregado 12,5 mm, consistencia blanda, mezclado en obra, y fundido con medios manuales, y acero Grado 60 (fy=4200 kg/cm²) en zona de negativos, con una cuantía aproximada de 4 kg/m². Incluso piezas de acero S275JR tipo Omega, en posición invertida, laminado en caliente, con recubrimiento galvanizado, 1 kg/m², para el apoyo de las placas en los huecos de la losa y alambre de atar.
Criterio de valoración económica: El precio incluye el corte, doblado y conformado de la armadura en taller de obra y el montaje en el lugar definitivo de su colocación en obra, pero no incluye los apoyos ni las columnas.
Incluye: Replanteo de la geometría de la planta. Montaje de las placas alveolares mediante grúa. Enlace de la losa con sus apoyos. Cortes, cajeados, taladros y huecos. Colocación de las armaduras con separadores homologados. Fundido y compactación del concreto. Curado del concreto.
Criterio de medición de proyecto: Superficie medida en verdadera magnitud desde las caras exteriores de los zunchos del perímetro, según documentación gráfica de Proyecto, deduciendo los huecos de superficie mayor de 6 m².
Criterio de medición de obra: Se medirá, en verdadera magnitud, desde las caras exteriores de los zunchos del perímetro, la superficie realmente ejecutada según especificaciones de Proyecto, deduciendo los huecos de superficie mayor de 6 m².

| Código | Ud | Descripción | Rendimiento | Precio | Importe |
|---|---|---|---|---|---|
| mt07pha020cd1c | m² | Placa alveolar prefabricada de concreto pretensado de 20 cm de canto y 120 cm de anchura, con junta lateral abierta superiormente, momento flector último de 17 kN·m por m de ancho. (material) | 1.000 | 1490.92 | 1490.92 |
| mt07ala000ha | kg | Acero laminado A 572 Grado 42, en perfiles laminados en caliente, según ASTM A 572, piezas simples, para aplicaciones estructurales, acabado con imprimación antioxidante. Trabajado y montado en taller, para colocar en obra. (material) | 1.000 | 36.90 | 36.90 |
| mt07aco110g | kg | Acero en varillas corrugadas, Grado 60 (fy=4200 kg/cm²), de varios diámetros, según ASTM A 615. (material) | 4.200 | 23.63 | 99.25 |
| mt08var050 | kg | Alambre galvanizado para atar, de 1,30 mm de diámetro. (material) | 0.056 | 38.26 | 2.14 |
| mt08aaa010a | m³ | Agua. (material) | 0.002 | 38.26 | 0.08 |
| mt01arg000i | m³ | Arena cribada. (material) | 0.006 | 346.29 | 2.08 |
| mt01arg001ie | m³ | Agregado grueso homogeneizado, de tamaño máximo 12,5 mm. (material) | 0.009 | 317.90 | 2.86 |
| mt08cem000i | kg | Cemento gris en sacos. (material) | 3.763 | 4.16 | 15.65 |
| mq07gte010c | h | Grúa autopropulsada de brazo telescópico con una capacidad de elevación de 30 t y 27 m de altura máxima de trabajo. (maquinaria) | 0.185 | 1664.28 | 307.89 |
| op00ciz020 |  | Cizalla para acero en varillas corrugadas. | 1.000 | 0.00 | 0.00 |
| op00ata010 |  | Atadora de armadura. | 1.000 | 0.00 | 0.00 |
| au00auh040 |  | Vibrador de concreto, eléctrico. | 1.000 | 0.00 | 0.00 |
| mo046 | h | Montador de estructura prefabricada de concreto. (mano de obra) | 0.216 | 125.49 | 27.11 |
| mo093 | h | Ayudante de montador de estructura prefabricada de concreto. (mano de obra) | 0.216 | 93.75 | 20.25 |
| mo043 | h | Armador de hierro. (mano de obra) | 0.076 | 125.49 | 9.54 |
| mo090 | h | Ayudante de armador de hierro. (mano de obra) | 0.070 | 93.75 | 6.56 |
| mo113 | h | Peón de albañilería. (mano de obra) | 0.014 | 86.84 | 1.22 |
| mo112 | h | Peón especializado de albañilería. (mano de obra) | 0.015 | 88.28 | 1.32 |
| mo045 | h | Armador, en trabajos de colocación del concreto. (mano de obra) | 0.003 | 125.49 | 0.38 |
| mo092 | h | Ayudante de armador, en trabajos de colocación del concreto. (mano de obra) | 0.012 | 93.75 | 1.13 |
| % | % | Herramienta menor | 2 % | 2025.28 | 40.51 |
|  |  | Costes directos |  |  | 2065.79 |
