# Mortero tipo Grout para relleno, por fundido, de apoyos estructurales

- Propiedad del archivo: CYPE Ingenieros S.A.
- Formato: FIEBDC-3/2016
- Programa: Generador de precios de la construcción. CYPE Ingenieros, S.A.
- Fecha: 10/11/2025
- Ámbito geográfico: Honduras
- Divisa: HNL
- Costes indirectos: 3 %
- Gastos generales: 13 %
- Beneficio industrial: 6 %
- IVA: 15 %

## E Estructuras

### EH Concreto reforzado

#### EHW Anclajes estructurales

**EHW030** l Mortero tipo Grout para relleno, por fundido, de apoyos estructurales.
Mortero seco de retracción compensada, SikaGrout 110 Inject "SIKA", compuesto de cemento y aditivos especiales, exento de cloruros, para uso general, utilizado en el relleno por fundido de apoyos estructurales.
Incluye: Replanteo. Limpieza de la zona de aplicación. Preparación de la mezcla. Fundido del mortero en capas sucesivas. Curado del mortero. Limpieza de los restos generados.
Criterio de medición de proyecto: Volumen medido según documentación gráfica de Proyecto.
Criterio de medición de obra: Se medirá el volumen realmente ejecutado según especificaciones de Proyecto.

| Código | Ud | Descripción | Rendimiento | Precio | Importe |
|---|---|---|---|---|---|
| mt09reh360l | kg | Mortero seco de retracción compensada, SikaGrout 110 Inject "SIKA", compuesto de cemento y aditivos especiales, exento de cloruros, para uso general, para relleno de cables de postensado, anclajes de maquinaria e inyección en fisuras. (material) | 2.2 | 24.23 | 53.306 |
| mo020 | h | Albañil. (mano de obra) | 0.007 | 120.58 | 0.844 |
| mo113 | h | Peón de albañilería. (mano de obra) | 0.007 | 86.84 | 0.608 |
| % | % | Herramienta menor | 2 % | 54.758 | 1.095 |
|  |  | Costes directos |  |  | 55.853 |

Residuos:
- colocación: mt09reh360l; factor de residuo 0.0063

## Recursos

**mt09reh360l** kg Mortero seco de retracción compensada
Datos técnicos: Coste energético 7.207 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
