# Control centralizado

- Propiedad del archivo: CYPE INGENIEROS, S.A.
- Formato: FIEBDC-3/2002
- Ámbito geográfico: Honduras
- Divisa: HNL
- Costes indirectos: 3.00 %
- Gastos generales: 13.00 %
- Beneficio industrial: 6.00 %
- IVA: 15.00 %

## I Instalaciones

### IB Sistemas de climatización

#### IBP Sistema VRF (Toshiba)

**IBP530** Ud Control centralizado.
Control remoto central, para control de hasta 64 unidades interiores de aire acondicionado conectadas a una red TCC-Link, de forma individual y global, modelo TCB-SC640U-E "TOSHIBA", con pantalla retroiluminada, selección del modo de funcionamiento, control de la velocidad del ventilador y control de las lamas.
Criterio de valoración económica: El precio no incluye la canalización ni el cableado eléctrico de alimentación.
Incluye: Replanteo. Colocación y fijación. Colocación y fijación de los accesorios. Conexionado.
Criterio de medición de proyecto: Número de unidades previstas, según documentación gráfica de Proyecto.
Criterio de medición de obra: Se medirá el número de unidades realmente ejecutadas según especificaciones de Proyecto.

| Código | Ud | Descripción | Rendimiento | Precio | Importe |
|---|---|---|---|---|---|
| mt42tsb651a | Ud | Control remoto central, para control de hasta 64 unidades interiores de aire acondicionado conectadas a una red TCC-Link, de forma individual y global, modelo TCB-SC640U-E "TOSHIBA", con pantalla retroiluminada, selección del modo de funcionamiento, control de la velocidad del ventilador y control de las lamas. (material) | 1.000 | 44555.19 | 44555.19 |
| mo005 | h | Instalador de climatización. (mano de obra) | 1.096 | 118.70 | 130.10 |
| mo104 | h | Ayudante de instalador de climatización. (mano de obra) | 1.096 | 86.19 | 94.46 |
| % | % | Herramienta menor | 2 % | 44779.75 | 895.60 |
|  |  | Costes directos |  |  | 45675.35 |
