# Losa de viguetas de madera y entrevigado de revoltón cerámico

- Propiedad del archivo: CYPE Ingenieros S.A.
- Formato: FIEBDC-3/2016
- Programa: Generador de precios de la construcción. CYPE Ingenieros, S.A.
- Fecha: 28/10/2024
- Ámbito geográfico: Honduras
- Divisa: HNL
- Costes indirectos: 3 %
- Gastos generales: 13 %
- Beneficio industrial: 6 %
- IVA: 15 %

## E Estructuras

### EM Madera

#### EMF Losas

**EMF030** m² Losa de viguetas de madera y entrevigado de revoltón cerámico.
Losa tradicional con un intereje de 50 cm, compuesto por viguetas de madera aserrada de pino, de 70x70 mm de sección, con acanaladuras en los cantos, con acabado cepillado colocadas mediante apoyo sobre elemento estructural; entrevigado de revoltón de una rosca de ladrillo cerámico visto macizo de elaboración manual (tejar), color rojo, 24x11,5x3,5 cm, con juntas de 10 mm de espesor, recibido con mortero de cemento confeccionado en obra, con 300 kg/m³ de cemento, color gris, dosificación 1:5, suministrado en sacos; acero Grado 60 (fy=4200 kg/cm²), cuantía 1,1 kg/m², y malla soldada tipo 6x6 10/10 de acero Grado 70, con varillas espaciadas 15,24x15,24 cm de Ø 3,43 mm, en capa de compresión de 4 cm de espesor de concreto liviano HL-25/B/10/XC2, densidad entre 1200 y 1500 kg/m³, (cantidad mínima de cemento 275 kg/m³), premezclado, y fundido con grúa; apuntalamiento y desapuntalamiento de las viguetas. Incluso, alambre de atar, separadores, elementos de atado de viguetas y zunchos perimetrales de planta y huecos.
Incluye: Preparación del perímetro de apoyo de las viguetas. Replanteo y colocación en seco de las viguetas. Apuntalamiento. Resolución del apoyo sobre el elemento estructural. Formación del entrevigado. Colocación de armaduras con separadores homologados. Fundido y compactación del concreto. Regleado y nivelación de la capa de compresión. Curado del concreto. Desapuntalamiento.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.04 | 161.24 | 6.450 |
| mt50spa101 | kg | Clavos de acero. (material) | 0.045 | 47.75 | 2.149 |
| mt50spa081a | Ud | Puntal metálico telescópico, de hasta 3 m de altura. (material) | 0.013 | 491.05 | 6.384 |
| mt07mee101ed | m³ | Madera aserrada de pino para viguetas, de hasta 5 m de longitud, de 70x70 mm de sección, con acanaladuras en los cantos, con acabado cepillado. (material) | 0.01 | 15570.54 | 155.705 |
| mt05mte010a | Ud | Ladrillo cerámico visto macizo de elaboración manual (tejar), color rojo, 24x11,5x3,5 cm, densidad 1850 kg/m³. (material) | 28.22 | 16.81 | 474.378 |
| mt08aaa010a | m³ | Agua. (material) | 0.004 | 38.26 | 0.153 |
| mt01arg005a | t | Arena de cantera, para mortero mezclado en obra. (material) | 0.006 | 515.57 | 3.093 |
| mt08cem000i | kg | Cemento gris en sacos. (material) | 1.087 | 4.16 | 4.522 |
| mt07aco020m | Ud | Separador homologado para malla soldada. (material) | 1 | 2.26 | 2.260 |
| mt07aco110g | kg | Acero en varillas corrugadas, Grado 60 (fy=4200 kg/cm²), de varios diámetros, según ASTM A 615. (material) | 1.1 | 23.63 | 25.993 |
| mt07ame120aa | m² | Malla soldada tipo 6x6 10/10 de acero Grado 70, con varillas lisas espaciadas 15,24x15,24 cm de 3,43 mm de diámetro, según ASTM A 185 y ASTM A 497. (material) | 1.1 | 21.74 | 23.914 |
| mt08var050 | kg | Alambre galvanizado para atar, de 1,30 mm de diámetro. (material) | 0.03 | 38.26 | 1.148 |
| mt10hes050psa | m³ | Concreto liviano HLA-25/B/10/XC2, de entre 1200 y 1500 kg/m³ de densidad, cantidad mínima de cemento 275 kg/m³, premezclado. (material) | 0.147 | 5225.3 | 768.119 |
| mq06hor010 | h | Mezcladora de concreto eléctrica con una capacidad de amasado de 160 l. (maquinaria) | 0.024 | 76.52 | 1.836 |
| mo048 | h | Carpintero de estructura de madera. (mano de obra) | 0.071 | 120.22 | 8.536 |
| mo095 | h | Ayudante de carpintero de estructura de madera. (mano de obra) | 0.036 | 89.8 | 3.233 |
| mo020 | h | Albañil. (mano de obra) | 1.215 | 115.52 | 140.357 |
| mo113 | h | Peón de albañilería. (mano de obra) | 0.656 | 83.2 | 54.579 |
| mo044 | h | Armador de encofrados. (mano de obra) | 0.136 | 120.22 | 16.350 |
| mo091 | h | Ayudante de armador de encofrados. (mano de obra) | 0.136 | 89.8 | 12.213 |
| mo043 | h | Armador de hierro. (mano de obra) | 0.048 | 120.22 | 5.771 |
| mo090 | h | Ayudante de armador de hierro. (mano de obra) | 0.045 | 89.8 | 4.041 |
| mo045 | h | Armador, en trabajos de colocación del concreto. (mano de obra) | 0.038 | 120.22 | 4.568 |
| mo092 | h | Ayudante de armador, en trabajos de colocación del concreto. (mano de obra) | 0.161 | 89.8 | 14.458 |
| % | % | Herramienta menor | 2 % | 1740.210 | 34.804 |
|  |  | Costes directos |  |  | 1775.014 |

Residuos:
- colocación: mt50spa052b Tablón de madera de pino, de 20x7,2 cm; factor de residuo 1
- colocación: mt50spa101 Clavos de acero; factor de residuo 0.0045
- colocación: mt50spa081a Puntal metálico telescópico, de hasta 3 m de altura; factor de residuo 1
- colocación: mt07mee101ed; factor de residuo 0.0015
- colocación: mt05mte010a Ladrillo cerámico visto macizo de elaboración manual (tejar), color rojo, 24x11,5x3,5 cm, densidad 1850 kg/m³; factor de residuo 0.0105
- colocación: mt01arg005a Arena de cantera, para mortero mezclado en obra; factor de residuo 0.00501329
- colocación: mt08cem000i Cemento gris en sacos; factor de residuo 0.0063
- colocación: mt07aco110g Acero en varillas corrugadas, Grado 60 (fy=4200 kg/cm²), de varios diámetros, según ASTM A 615; factor de residuo 0.0075
- colocación: mt07ame120aa; factor de residuo 0.025
- colocación: mt08var050 Alambre galvanizado para atar, de 1,30 mm de diámetro; factor de residuo 0.0038

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07mee101ed** m³ Madera aserrada de pino para viguetas
Datos técnicos: Coste energético 17005.075 MJ; Emisión de CO2 -501.408 kg; Código LER 17 02 01; Masa del elemento 380 kg; Volumen 0.345455 m3
Residuos:
- embalaje: re170203 Plástico. (componente de residuo); rendimiento 0.04 kg; Código LER 17 02 03; Masa del elemento 1 kg; Volumen 0.001667 m3

**mt05mte010a** Ud Ladrillo cerámico visto macizo de elaboración manual (tejar), color rojo, 24x11,5x3,5 cm, densidad 1850 kg/m³
Datos técnicos: Coste energético 27.960 MJ; Emisión de CO2 0.412 kg; Código LER 17 01 02; Masa del elemento 1.6 kg; Volumen 0.00128 m3
Residuos:
- embalaje: re170201 Madera. (componente de residuo); rendimiento 0.005 kg; Código LER 17 02 01; Masa del elemento 1 kg; Volumen 0.000909 m3
- embalaje: re170203 Plástico; rendimiento 0.001 kg

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera; rendimiento 0.001 kg
- embalaje: re170203 Plástico; rendimiento 0.003 kg

**mt07aco020m** Ud Separador homologado para malla soldada
Datos técnicos: Coste energético 1.105 MJ; Emisión de CO2 0.114 kg
Residuos:
- embalaje: re150101 Envases de papel y cartón; rendimiento 0.072 kg

**mt07aco110g** kg Acero en varillas corrugadas, Grado 60 (fy=4200 kg/cm²), de varios diámetros, según ASTM A 615
Datos técnicos: Coste energético 9.830 MJ; Emisión de CO2 0.510 kg; Código LER 17 04 05; Masa del elemento 1 kg; Volumen 0.000476 m3

**mt07ame120aa** m² Malla soldada tipo 6x6 10/10 de acero Grado 70
Datos técnicos: Coste energético 9.633 MJ; Emisión de CO2 0.500 kg; Código LER 17 04 05; Masa del elemento 0.98 kg; Volumen 0.000467 m3

**mt08var050** kg Alambre galvanizado para atar, de 1,30 mm de diámetro
Datos técnicos: Coste energético 25.100 MJ; Emisión de CO2 2.560 kg; Código LER 17 04 05; Masa del elemento 1 kg; Volumen 0.000476 m3

**mt10hes050psa** m³ Concreto liviano HLA-25/B/10/XC2
Datos técnicos: Coste energético 1080.000 MJ; Emisión de CO2 135.000 kg; Código LER 17 01 01; Masa del elemento 1350 kg; Volumen 0.9 m3
