# Tratamiento de humedades por capilaridad con mortero de cemento, en muros

- Propiedad del archivo: CYPE Ingenieros S.A.
- Formato: FIEBDC-3/2016
- Programa: Generador de precios de la construcción. CYPE Ingenieros, S.A.
- Fecha: 28/10/2024
- Ámbito geográfico: Honduras
- Divisa: HNL
- Costes indirectos: 3 %
- Gastos generales: 13 %
- Beneficio industrial: 6 %
- IVA: 15 %

## N Aislamientos e impermeabilizaciones

### NH Tratamiento de humedades por capilaridad

#### NHM Morteros

**NHM010** m² Tratamiento de humedades por capilaridad con mortero de cemento, en muros.
Tratamiento de humedades por capilaridad con una capa de mortero de cemento, resistencia a compresión de 1,5 a 5 N/mm², absorción de agua por capilaridad menor de 0,4 kg/m² min½, Webercal Hydromur "WEBER", color blanco, de 20 mm de espesor medio, a buena vista, con acabado liso, aplicado manualmente, en muros.
Criterio de valoración económica: El precio no incluye la eliminación del revestimiento existente ni la realización del revestimiento posterior.
Incluye: Despiece de paños de trabajo. Preparación del mortero. Aplicación del mortero. Realización de juntas y puntos singulares. Ejecución del acabado. Curado del mortero.
Criterio de medición de proyecto: Superficie medida según documentación gráfica de Proyecto.
Criterio de medición de obra: Se medirá la superficie realmente ejecutada según especificaciones de Proyecto.

| Código | Ud | Descripción | Rendimiento | Precio | Importe |
|---|---|---|---|---|---|
| mt28mrw010a | kg | Mortero de cemento, resistencia a compresión de 1,5 a 5 N/mm², absorción de agua por capilaridad menor de 0,4 kg/m² min½, para uso en interiores o en exteriores, Webercal Hydromur "WEBER", color blanco, compuesto por aglomerantes hidráulicos, agregados de sílice y aditivos orgánicos e inorgánicos, resistencia a compresión de 1,5 a 5 N/mm², para tratamiento de humedades por capilaridad. (material) | 26 | 29.01 | 754.260 |
| mo032 | h | Aplicador de productos impermeabilizantes. (mano de obra) | 0.533 | 115.52 | 61.572 |
| mo070 | h | Ayudante de aplicador de productos impermeabilizantes. (mano de obra) | 0.272 | 86.35 | 23.487 |
| % | % | Herramienta menor | 2 % | 839.319 | 16.786 |
|  |  | Costes directos |  |  | 856.105 |

Residuos:
- colocación: mt28mrw010a; factor de residuo 0.011557

## Recursos

**mt28mrw010a** kg Mortero de cemento
Datos técnicos: Coste energético 3.340 MJ; Emisión de CO2 0.250 kg; Código LER 17 01 01; Masa del elemento 1 kg; Volumen 0.000667 m3
